# BTC
Angebotsaufforderung (GAEB 90, DA83)
DV-Nummer: 2024_1
Eröffnung: 17.07.05 10:00
Währung: EUR
Auftraggeber: Landkreis Havelland vetreten durch, BahneTechnologie Campus

## BAUREINIGUNG
Datum: 07.07.25

*Hinweis*
ALLGEMEINE VORBEMERKUNGEN

1. Baubeschreibung

Das nachfolgende Leistungsverzeichnis beschreibt die
Bauarbeiten der neu zu errichtenden Bildungsakademie am
BTC - 14641 Wustermark OT Elstal Bahnhofstraße.

Geplant ist ein eingeschossiger Neubau auf dem BTC
Campus.

Das in massiver Bauweise zu errichtende Gebäude, ist
ein Bildungsgebäude und muss der Schulbauordnung
entsprechen. Einige Räume müssen der
Versammlungsstättenverordnung entsprechen.

Die voraussichtlichen Bauzeiten sind im angefügten
Bauzeitenplan dargestellt.

Die Baustellenverordnung (BaustellV) ist einzuhalten.
Während der Arbeiten sind sämtliche geltenden
Vorschriften und Bestimmungen zu beachten und
einzuhalten, insbesondere:
- DIN 18007- Abbrucharbeiten
- BGV A 1 - Allgemeine Vorschriften
- BGV A 5 - Erste Hilfe
- BGV A 6 - Fachkräfte für Arbeitssicherheit
- BGV C 22 - Bauarbeiten
- BGI 665 - Abbrucharbeiten
- BlmSchG - Bundesimmissionsschutzgesetz
- BBodSchG BBodSchV
- ErsatzbaustoffV
- Erste Allgemeine Verwaltungsvorschrift zum Bundes-
  Immissionsschutzgesetz (Technische Anleitung zur
  Reinhaltung der Luft - TA Luft) vom 24. Juli 2002
- Gesetz zum Schutz gegen Baulärm (BGBl. I S. 1214)
- Allgemeine Verwaltungsvorschrift zum Schutz gegen
  Baulärm-Geräuschimmissionen vom 19. August
  1970 (Bundesanzeiger Nr. 160 vom 01. September 1970)
- alle weiteren berufsgenossenschaftlichen
  Vorschriften, Informationen und Regelungen
- KrWG vom 1.6.2012
- Arbeitsstätten-Verordnung (Arbstätt V) und
  Richtlinien (ASR)
- Verordnung über die Entsorgung von Altholz BGBl. 2002
  T 1 Nr. 59 vom 15.08.2002
- Faserstäube TRGS 521, Februar 2008
- TgV - Verordnung zur Transportgenehmigung vom
  10.09.1996 (BGBl. S 1411)
- Gefahrstoffverordnung
- AVV - Verordnung über das Europäische
  Abfallverzeichnis
- AH-Holzverordnung - AltholzV - vom 15.08.2002

Eine notwendige Beleuchtung von Arbeitsplätzen ist
Bestandteil der Baustelleneinrichtung des
Auftragnehmers.

Alle anfallenden Bauabfälle sind nach Maßgabe des KrWG
- insbesondere wird auf § 6 - hingewiesen, nach
Abfallarten getrennt gemäß Abfallschlüssel zu erfassen
und zu entsorgen.
Der Nachweis der Einhaltung der Abfallhierarchie
(Vorrangigkeit der Vermeidung vor Verwertung und vor
Beseitigung) ist zu führen.

Um sich für die Angebotserarbeitung in der Örtlichkeit
Kenntnisse über den Zustand zu verschaffen ist eine
Ortsbesichtigung nur mit vorheriger Absprache durch den
Auftraggeber und nach terminlicher Vereinbarung
möglich.

Darüber hinaus kann die Vollständigkeit der in der
Ausschreibung gemachten Angaben überprüft werden.
Nachforderungen durch Unkenntnis der Örtlichkeit werden
nicht akzeptiert. Ortstermin siehe Anschreiben
"Aufforderung zur Abgabe eines Angebotes".

Nebenangebote sind ausgeschlossen.

Das Angebot muss schriftlich eingereicht werden,
das Einreichen in GAEB- Format ist obligatorisch.

Der Bieter erklärt durch Angebotsabgabe,
a) dass er die Ausschreibung auf ihre Vollständigkeit
überprüft hat
b) dass er die Ausschreibung lückenlos gelesen hat
c) dass der Text in der Ausschreibung nicht
unverständlich und nicht mehrdeutig ist
d) dass bei eventuellen Rückfragen eine
zufriedenstellende ausreichende Klärung erfolgte
e) dass er die örtlichen Gegebenheiten bei der
Kalkulation berücksichtigt hat
f) dass er alle sonstigen preisbeeinflussenden Umstände
geprüft und bewertet hat
g) dass er die Ausschreibung ohne Einschränkung durch
seine Unterschrift als maßgeblichen Vertragsbestandteil
rechtsverbindlich anerkennt.

*Hinweis*
ALLGEMEINE VERTRAGSBEDINGUNGEN

1.0 Vertragsgrundlagen

1.1 Der Vertrag oder das Auftragsschreiben /
 Auftragsleistungsverzeichnis / Bestellschreiben.Sowie
 die Leistungsbeschreibung einschließlich der
 Vorbemerkungen, den Allgemeinen- , Technischen- und
 Zusätzlichen Vertragebedingungen, den Beilagen und
 Anlagen.

1.2 Baugenehmigung mit Statik und die zum Zeitpunkt der
 Ausführung freigegebenen Ausführungs- und
 Detailzeichnungen sowie die Statik Ausführungsplanung.

1.3 Die aktuellen geltenden einschlägigen anerkannten
 Regeln der Technik,einschließlich der VOB/C den
 zutreffenden DIN Normen und technischen Vorschriften.

1.4 Die allgemeinen Vertragsbedingungen für die
 Ausführung von Bauleistungen VOB/B in der zum
 Zeitpunkt der Auftragserteilung gültigen Fassung.

1.5 Alle Verordnungen, Vorschriften und Richtlinien,
Normen und Standards, jeweils in der gültigen Fassung,
DIN-Normen, Werksnormen, Verarbeitungsvorschriften und
Hinweise von Herstellern, technische Richtlinien sowie
die anerkannten Regeln der Technik.

2.0 Ausführungsunterlagen / Genehmigungen

2.1 Die für die Ausführung erforderlichen Pläne erhält
der Auftragnehmer unentgeldlich einfach. Kosten
weiterer Exemplare sind zu vergüten. Der Auftragnehmer
hat die Unterlagen rechtzeitig abzufordern.

2.2 Der AN überprüft vor Beginn seiner Arbeiten die ihm
übergebenen Unterlagen, Zeichnungen, Berechnungen, das
LV auf Richtigkeit und Übereinstimmung untereinander
und mit den örtlichen Verhältnissen auf der Baustelle.
Abstimmungen mit anderen Gewerken sind grundsätzlich
vor Beginn der Arbeiten durchzuführen. Alle
Stemmarbeiten sind mit der örtlichen Bauleitung
abzustimmen. Unklarheiten sind mit der örtlichen
Bauleitung sofort zu klären. Unterlässt der AN dieses,
so gehen etwaige Kosten als Folge dieser Unterlassung
zu seinen Lasten.

2.3 Hat der AN Bedenken gegen die vorgesehene Art der
Ausführung, gegen Werkstoffe, Materialien und
Vorarbeiten anderer Unternehmer, so hat er dieses dem
Auftraggeber / der örtlichen Bauleitung sofort
schriftlich mitzuteilen. Treten Bedenken während der
Durchführung auf sind die Arbeiten sofort einzustellen.

2.4 Alle Unterlagen, die für die Ausführung
erforderlich werden, außer 2.1, hat der Auftragnehmer,
wenn in der Leistungsbeschreibung nichts gegenteiliges
gesagt ist, unentgeldlich anzufertigen und
bereitzustellen. Exemplare sind der Bauleitung
einzureichen.

2.5 Falls der Auftragnehmer Änderungen der gewählten
Ausführungen für nötig hält, so hat er dies der
Bauleitung schriftlich mit Zeichnungen, Skizzen und
Erläuterungen anzuzeigen.

2.6 Soweit der AN selbst Zeichnungen angefertigt hat,
sind diese kostenlos auf Verlangen der Bauleitung
soweit zu Vervollständigen, dass sie als
Bestandszeichnungen den Bauzeichnungen beigefügt werden
können.

2.7 Unklarheiten sind mit der örtlichen Bauleitung
 sofort zu klären. Unterlässt der AN dieses, so gehen
 etwaige Kosten als Folge der Unterlassung zu seinen
 Lasten.

3.0 Leistungsumfang

3.1 Die ausführende Leistung werden nach Art und Umfang
durch den Vertrag bestimmt.

3.2 Außer allen Nebenleistungen gemäß der VOB / C
gehören folgende Arbeiten zur Vertragsleistung und sind
mit den vereinbarten Preisen abgegolten:

 Alle Sicherungen für Personen, z.B. Bauabsperrungen,
Gerüste und Notstege u.s.w., einschließlich Unerhaltung
und Säuberung oder der vorübergehenden Entfernung und
Wiederherstellung.

 Entfernung des aus eigener Leistung anfallenden
Abfalls, sowie das Reinigen von Arbeits- und
Aufenthaltsräumen, Schutzmaßnahmen zum Schutz der
eigenen Leistung bis zur Abnahme gegen Beschädigung,
Zerstörung oder Witterungseinflüsse.

4.0 Vergütung

4.1 Sämtliche Preise sind Festpreise. Alle Kosten sind
mit Preisen abgegolten, eingeschlossene Kosten für
Nebenleistungen, Kosten für Materialprüfung und andere
Prüfverfahren, Lizenz- und Patentgebühren sowie Kosten
für das Stellen einer verantwortlichen Fachbauleitung,
4.2 Wenn aus den Ausschreibungsunterlagen erkennbar
ist, dass die Arbeiten ganz oder teilweise in
Schlechtwetterzeiten durchzuführen sind, so sind die
Kosten für die Maßnahmen, die das Arbeiten trotzdem
ermöglichen, in dem Preis enthalten.

4.3 Ergeben sich Differenzen zwischen den
Massenansätzen der Leistungsbeschreibung und den Massen
der Beauftragten und / oder erbrachten Leistungen so
gilt trotzdem der vereinbarte Einheitspreis. Zusätzlich
erbrachte Leistungen die zu eine Erhöhung der
ausgeschriebenen Massen führen sind der Bauleitung
kurzfristig, (vor der Ausführung) schriftlich
aufgelistet abzugeben und zuvereinbaren.

5.0 Arbeitszeit, Mehrleistung und Stundenlohnarbeit

5.1 Die Arbeitszeit ist wochentags Montag - Samstag

5.2 Leistungen die nicht im Leistungsverzeichnis
vorgesehen, jedoch erforderlich sind, hat der
Auftragnehmer auszuführen, in dessen Arbeitsgebiet sie
fallen. Der Auftragnehmer hat in diesem Fall den
Anspruch auf eine besondere Vergütung. Die Mehrkosten
sind im vorhinein schriftlich anzuzeigen, zu begründen
und mit dem Auftraggeber abzustimmen. Er hat ein
Nachtragsangebot einzureichen. Erst nach einer
schriftlichen Beauftragung dürfen die Arbeiten
durchgeführt werden. Für den Nachtrag gelten die
Bedingungen des Hauptvertrages.

5.3 Stundenlohnarbeiten werden nur vergütet, wenn sie
durch den AG bzw. seinen Vertreter angewiesen oder
schriftlich beantragt sind und mit
Stundenlohnnachweisen gemäß § 15 Nr. 3 VOB / B belegt
sind. Die Unterschrift unter den Stundenlohnzetteln
gilt nicht als Rechnungsanerkenntnis, es bleibt der
Prüfung vorbehalten, ob es sich nach dem Vertrag um
Stundenlohn- oder Vertragsleistungen gehandelt hat.
Aufsichtsstunden werden nicht vergütet.

6.0 Baustelle

6.1 Falls öffentliches Straßenland für das Aufstellen
 von Gerüsten, Einrichtungen der Baustelle, Überfahrten
  u.s.w. genutzt wird, sind durch den AN die
 behördlichen Genehmigungen einzuholen und die Gebühren
  hierfür zu tragen. Vom AN ist dafür Sorge zu tragen,
 dass Pflasterprotokolle mit dem zuständigen Tiefbauamt
 und der Bauleitung erstellt werden. Schäden, die
 während der Bauzeit entstehen, sind durch den AN  ohne
 besondere Aufforderung und Kostenerstattung zu
 beseitigen. Hier ist darauf zu achten, dass die
 Straßen der Gemeinde / Kommune für unterschiedliche
  Lasten ausgelegt sind. Der Einsatz von
 Kraftfahrzeugen, Baumaschinen und Baugeräten ist auf
 diese Belastungsklassen abzustimmen. Für entstehende
 Schäden aus Nichtbeachtung dieser Vorgaben ist der AN
 in vollem Umfang haftbar. Sollte die Straße über das
 übliche Maß hinaus verunreinigt werden ist diese
 Verunreinigung sofort und ohne Aufforderung zu
 beseitigen. Sollte die Gemeinde / Kommune als Träger
 der Straßenbaulast die Verunreinigung beseitigen, wird
  der AN hier in vollem Umfang haftbar gemacht.

6.2 Vor dem Errichten der Baustelle und bei
grundlegenden Veränderungen der Baustelleneinrichtung
ist der Bauleitung eine Zeichnung über beabsichtigte
Veränderungen einzureichen. Erst nach Genehmigung durch
die Bauleitung sind die Arbeiten durchzuführen. Räume
in bereits fertiggestellten Bauteilen dürfen nur mit
Genehmigung der Bauleitung genutzt werden.

6.3 Der AN ist verpflichtet, dem AG vor Beginn der
Arbeiten seinen verantwortlichen Vertreter (Bauführer /
Polier), den verantwortlichen Fachbauleiter, sowie den
Verantwortlichen für die Unfallverhütung zu benennen.
Die benannten Verantwortlichen müssen während der
Bauzeit ständig auf der Baustelle anwesend sein und
können nur auf Wunsch der Bauleitung ausgetauscht
werden. Den Austausch der oder des Verantwortlichen
kann die Bauleitung verlangen, wenn sich die Person als
ungeeignet oder als unzuverlässig erweisen.

6.4 Der AN ist verpflichtet, der Bauleitung
Bautagesberichte einzureichen. Die Bautagesberichte
müssen alle Angaben enthalten, die für die Ausführung
und Abrechnung des Vertrages von Bedeutung sind. Der AN
ist verpflichtet an von der Bauleitung festgesetzten
Baubesprechungen teilzunehmen. Bei wiederholter
unentschuldigter Nichtteilnahme ist der AG berechtigt,
das Vertragsverhältnis mit dem AN aus wichtigem Grunde
zu lösen und die ihm übertragenden Leistungen einer
anderen Firma in Auftrag zu geben. Die dadurch
entstandenen Mehrkosten gehen zu Lasten des gekündigten
AN.

6.5 Der AN ist verantwortlich für die Einhaltung der
gesetzlichen Bestimmungen, der Vorschriften und
Richtlinien der Berufsgenossenschaft und der LAFA
(Landesamt für Arbeitsschutz) sowie des
Gewerbeaufsichtsamtes. Insbesondere hat er sein
Personal über die Bestimmungen der Unfallverhütung und
des Arbeitsschutzes regelmäßig zu unterrichten.

6.6  Die Abrechnung der Baunebenkosten wird in den
zusätzlichen Vertragsbedingungen beschrieben.

7.0 Termine

7.1 Die Fristen für die Ausführung werden in einem
Terminplan erfasst. Alle AN sind verpflichtet, an der
Erstellung dieses Terminplanes mitzuarbeiten
(Abstimmungsgespräche, Erstellung von Detailplänen für
sein Gewerk (u.s.w.)

7.2 Der AN unterrichtet sich über den jeweiligen
 Bautenstand, auch wenn er noch nicht selbst auf der
 Baustelle vertreten ist. Er unterrichtet die
 Bauleitung, falls Terminverschiebungen zu erwarten
 sind.

7.3 Der AN verpflichtet sich zur Mitarbeit in einem
 digitalem Projektmanagementsystem zur Ablauf- und
 Aufgabenplanung.

8.0 Abnahmen

8.1 Die Abnahmen erfolgen in jedem Fall förmlich durch
gemeinsame Begehung und Besichtigung der vollständigen
und fertigen Leistung.

8.2 Zur Abnahme sind Bau- und Anlagebeschreibungen,
Revisionszeichnungen, Wartungs- und
Bedienungsanweisungen, Abnahmebescheinigungen und
Prüfzeugnisse vollständig einzureichen.

8.3 Der AN hat den AG schriftlich zur Durchführung der
förmlichen Abnahme aufzufordern. Die Abnahme der
vollständigen und fertigen Leistungen kann nur nach
Schlussabnahme der zuständigen
Behörden, bzw. bei überwachungspflichtigen Anlagen der
zuständigen Überwachungsstellen erfolgen. Hält der
Auftraggeber bzw. die Bauleitung die erbrachten
Leistungen für abnahmewürdig, so wird die Abnahme
innerhalb von 12 Werktagen durchgeführt. Andernfalls
wird dem AN eine Begründung gegeben, die ihm gestattet,
die Abnahme nach Erledigung der Auflage nochmals zu
beantragen.

9.0 Mängelansprüche

9.1 § 13 VOB/B regelt die Mängelansprüche.

10.0  Abrechnung

10.1 Abschlags- und Schlussrechnungen sind bezogen auf
 Position, Titel und Gewerk entsprechend der
 Leistungsverzeichnisse aufzustellen.

10.2  Abschlagsrechnungen sind auf den Bauherrn
 auszustellen, über die Bauleitung 2-fach einzureichen
 und fortlaufend zu nummerieren. Aus allen Rechnungen
 müssen die gesamten erbrachten
 Leistungen sowie die jeweils geleisteten
 Abschlagszahlungen seit Beginn der Arbeiten
 ersichtlich werden.

10.3  Stundenlohnarbeiten werden nur vergütet, wenn sie
 angeordnet wurden und mit Stundennachweis
 belegt sind. Die Abrechnung erfolgt nach dem
 Stundensatz aus dem Leistungsverzeichnis, für
 Aufsichtspersonen wird keine besondere anteilige
 Vergütung gewährt.

11.0 Veröffentlichungen

11.1 Der AN ist nicht berechtigt Berichte, Filme, Fotos
 o.ä. die dieses Bauvorhaben betreffen, ohne
 schriftliche Zustimmung des AG oder des Architekten zu
 veröffentlichen. Dies gilt auch für seine Leistungen
 am Objekt.

*Hinweis*
TECHNISCHE VERTRAGSBEDINGUNGEN

 Folgende Bestimmungen bzw. Vorschriften sind Grundlage
der Ausführung:

· Gültige DIN, VDI, VDE, DVGW, VDS sowie
bauaufsichtliche und TÜV - Bestimmungen usw.
· Schallschutz im Hochbau DIN 4109
· Brandschutztechnische Bestimmungen, u.a. DIN 4102
· Bestimmungen des Bau- und Wohnungsaufsichtsamtes,
· Brandenburgische Bauordnung, der jeweils gültigen
Fassung
· Anforderungen zur Standsicherheit nach DIN 1052
(Mauerwerk) .
· Verlege- und Montagevorschriften der Lieferfirma bzw.
der Hersteller
· Modernisierungs- und Instandsetzungsrichtlinien des
Landes Brandenburg in der jeweils gültigen Fassung
· Energieeinsparverordnung (EnEV)in  der jeweils
gültigen Fassung
· die technischen Vorschriften der
Bundes-Immissionsschutzbedingungen
· die Vorschriften der Versorgungsunternehmen
· Die Unfallverhütungsvorschriften der
Berufsgenossenschaften
· sämtliche anerkannten Regeln der Technik
· Bei den Ausführungen der Starkstrom- und
Schwachstromarbeiten sind vom Anlagenersteller
grundsätzlich die neuesten Ausführungs-vorschriften,
den neuesten Regeln der Technik, die
Anschlussbedingungen des jeweiligen EVU´s, die VDE
0100, 0108 und 0190 sowie die Allgemeinen
Blitzschutzbestimmungen (ABB) zu berücksichtigen
· Elektroanlagen DIN 18015
· die  neueste Musterrichtlinie für Leitungsanlagen
MLAR
· Baustellenverodnung vom 10.06.1998

*Hinweis*
VORBEMERKUNGEN

Baustelle
Werbeschilder und andere Werbemittel dürfen an der
Baustelle, an Bauzäunen, Baucontainern etc. nur mit
vorheriger Zustimmung des AG angebracht werden.
Firmenschilder sind nur an vom AG bestimmten Stellen
anzubringen.
Die Absicherung der Baustelle erfolgt weiter mittels
einer kameragestützten Bauüberwachung.
Das Baugelände wird durch einen Bauzaun abgetrennt.
Als Zugang sind nur die vorgesehenen Tore zu nutzen.
Tore und Türen sind nach Begehen wieder zu schließen.
Wurden Teile nach Anmeldung bei der Bauleitung wegen
Transport abgebaut, so sind sie nach Abschluss der
Arbeiten unverzüglich und unaufgefordert wieder
aufzustellen.
Vor Feierabend sind die Zugänge in Absprache mit den
anderen Gewerken zu verschließen. Bei wiederholter
Missachtung wird diese Leistung zu Lasten der
beteiligten Firmen durch einen Sicherheitsdienst
wahrgenommen.

Materiallager- und -transport
Das Baugelände ist umschließend mit einem Bauzaun
abgetrennt. Darüber hinaus gesicherte Flächen für
Material und Werkzeug stehen nicht zur Verfügung.
Das vorgesehene Baufeld erstreckt sich über den im
BE-Plan mit Bauzaun abgetrennten Bereich.
Bautätigkeiten finden ausschließlich in diesem Bereich
statt. Angrenzende Bereiche der Flurstücke 475 (Flur 5)
und 186 (Flur 4) dürfen nur entsprechend des Lageplan
Baustelleneinrichtung und des Gestattungsvertrages
(siehe Anlagen 1.2 und 1.4) genutzt werden.
werden. Die Zuweisung der Flächen erfolgt durch die
Bauleitung.
Materialien können nur in den Mengen angeliefert
werden, die für die sofortige Verarbeitung erforderlich
ist. Evtl. notwendige kurzfristige Zwischenlagerungen
sind mit der Bauleitung abzustimmen. Zuwiderhandeln hat
zur Folge, dass die Materialien etc. ohne Aufforderung
vom Auftraggeber beseitigt werden. Alle anfallenden
Kosten gehen zu Lasten des Auftragnehmers.

Räume innerhalb des Bauvorhabens werden als Lager-,
Arbeits- und Aufenthaltsräume grundsätzlich nicht zur
Verfügung gestellt und dürfen als solche auch nicht
hergerichtet werden.

Einrichtungen für Wohnlager sind unzulässig.
Innerhalb der Gebäude/Bauwerke dürfen Transportgeräte
(Karren, Gabelstapler und dergleichen) mit
Verbrennungsmotoren nicht betrieben werden. Es dürfen
nur elektrisch betriebene Geräte eingesetzt werden.
Gleiches gilt sinngemäß für Kompressoren, Bohrmaschinen
und dergleichen für deren Antriebe. Im Übrigen sind die
Arbeitsstättenrichtlinien, besonders auch in Bezug auf
den erforderlichen Schallschutz zu berücksichtigen.
Prüfung der örtlichen Verhältnisse:
Es wird dringend empfohlen, sich vor Angebotsabgabe vor
Ort über die örtlichen Verhältnisse zu informieren.
Nachforderungen aus Unkenntnis der örtlichen
Gegebenheiten sind ausgeschlossen.

Arbeitstage
Die Arbeitswoche beginnt am Montag und endet am
Samstag. Aufgrund des Fertigstellungstermins wird
darauf hingewiesen, dass der Samstag ein normaler
Arbeitstag und zur Einhaltung des Bauablaufs bei Bedarf
nach Abstimmung mit der Bauleitung zu nutzen ist.

Einhaltung der Baustellenordnung
Für die Einhaltung der Baustellenordnung sind die
Firmen verantwortlich. Bei Verstoß gegen die
Baustellenordnung ist der AG berechtigt, der/den
betroffenen Person / Personen ein Baustellenverbot zu
erteilen.

Baustellenbesetzung
Das Führungspersonal ist der Bauleitung vor Baubeginn
Schriftlich zu benennen.
Während der Bauzeit sollte das vom Auftragnehmer
einzusetzende Führungspersonal nicht gewechselt werden.
Ein deutschsprachiger Polier bzw. Vorarbeiter, der
bevollmächtigt ist, Anweisungen entgegenzunehmen und
verbindliche Auskünfte bezüglich der
Baustellenabwicklung geben kann, muss ständig auf der
Baustelle anwesend sein.
Wird ein Wechsel aus zwingenden Gründen erforderlich,
so hat der Auftragnehmer, unter Angabe der Gründe, den
Wechsel schriftlich bei der örtlichen Bauüberwachung
anzumelden. Die auf der Baustelle beschäftigten
Mitarbeiter des AN haben ihren Personalausweis
mitzuführen und diesen auf Verlangen der Bauleitung
vorzuzeigen. Auf der Baustelle selbst muss immer eine
hinreichende Verständigung in deutscher Sprache
gewährleistet sein.
Das Tragen der berufsgenossenschaftlich
vorgeschriebenen Sicherheitsbekleidung ist zwingend
erforderlich.

*Hinweis*
1. Normen und Regelwerke
Für die Reinigung gelten alle einschlägigen DIN -
Normen und gesetzlichen Vorschriften, die neuesten
Bestimmungen der VOB, Teil C, sowie die
Herstellerangaben bzw. Pflegeanleitungen der zu
reinigenden Produkte als bindend.
2. Leistungsinhalt
Es wird vorausgesetzt, dass der Bieter vor
Angebotsabgabe das Projekt besichtigt hat. Termine sind
mit der örtlichen Bauleitung bzw. dem AG abzustimmen.
Fehlende bzw. unvollständig beschriebene Leistungen
sind vom Auftragnehmer in einer gesonderten Anlage zum
Angebot zu ergänzen und die Kosten dort auszuweisen.
3. verwendete Materialien
Der Auftragnehmer ist verpflichtet sich vor Ausführung
über die zu reinigenden Materialien und Bauteile
selbständig beim Auftraggeber und/ oder beim Hersteller
zu erkundigen und die eingesetzten Reinigungsmittel und
- geräte entsprechend den daraus resultierenden
Anforderungen auszuwählen, ätzende oder schmirgelnde
Reinigungsmittel dürfen nicht verwendet werden.
Im Zweifelsfall sind die Materialverträglichkeiten an
Materialmustern vor Durchführung der Reinigungsarbeiten
zu überprüfen.
Es sind biologisch und ökologisch unbedenkliche
Reinigungsmittel zu verwenden.
Das Reinigen mit Säuren ist generell untersagt.
Gnndätzlich verpflichtet sich der AN, nur zugelassene
Reinigungsmittel zu verwenden, die keine Rückstände
hinterlassen oder zu Schäden auf den
Materialoberflächen führen.
Das Ablösen von Schutzpapier und Etiketten hat
grundsätzlich mit warmem Wasser zu erfolgen.
Ablösen mittels Spachtelns oder Kratzens ist untersagt.

Glasfassaden und andere Glasflächen
Sachgemäße Reinigung einschließlich Abledern, Farbreste
und starke Verschmutzungen sind ohne Verwendung
mechanischer Mittel (Spachtel, Stahlwolle o.ä.)
abzulösen. Einsatz von Glasreinigem und streifenfreies
Nachreiben ist erforderlich.
Aufkleber und Schutzkennzeichnungen sind zu entfernen.

Beim Reinigen von Fenstern und Fassaden ist im
besonderen darauf zu achten, dass Dichtungen und
Glaskitt unverletzt bleiben.

Eloxierte Alu-Bleche und Profile
Zement-, Kalk- und Mörtelrückstände sind auf jeden Fall
nur mit Wasser abzuwaschen, sie sind keinesfalls mit
Metallschabern abzukratzen  da sonst die eloxierte
Oberfläche des Aluminium zerkratzt wird.
Bei ggf. stärker verschmutzten Aluminiumflächen ist
eine Nachreinigung mit einem Spezialaluminium-Reiniger
vorzunehmen. Danach sind die eloxierten Alu-Flächen zu
konservieren und zu polieren.

Einbrennlackierte Bleche und Profile
Reinigung mit warmem Wasser mit Zusatz von waschaktiven
Substanzen oder gleichwertig neutral reagierenden
Zusätzen. Die Reinigung erfolgt zweckrmäßigerweise mit
Schwamm, bzw. Bürste oder durch rotierende Bürste.

Der entstehende Schaum ist durch Abziehen mit
entsprechenden Hilfsgeräten zu beseitigen.
Besonders stark verschmutzte Flächen sind durch
Nachreinigung mit einem Spezial- Lackreiniger zu
behandeln. Dieser Lackreiniger ist auf der trockemn
Fassade mit weichem Lappen anzuwenden, wobei besonders
hartnäckig verschmutzte Stellen durch mehrmaliges
Reihen zu säubern sind.

Bauelemente aus Holz
wie Futter, Türobertlächen, feste Einbauten,
Wandabdeckungen, Akustikpaneele etc. sind mit
besonderer Sorgfalt zu reinigen und es ist im
besonderen darauf zu achten, dass keinerlei
Wasserflecken zurück bleiben. Das Reinigen beinhaltet
auch das Reinigen der Beschläge und Beschilderungen.

Kunststoffbeschichtete Flächen sind unter Zusatz
antistatischer Mittel feucht zu reinigen.
Lackierte Flächen sind grundsätzlich feucht zu
reinigen.

Decken und Wandflächen sind trocken zu enstauben.
Gröbere Verscmutzungen sind zunächst mechanisch zu
entfernen.

Sofern im Leistungsverzeichnis nicht gesondert
beschrieben, gilt beim Reinigen von
Kücheneinrichtungen und Möbeln auch das Säubem der
inneren Korpusteile, einschießich  Fachunterteilungen
und sonstiger Eirbauten.

Sämtliche Abfälle sind, nach Wertstoffen getrennt zu
entsorgen.
Für die Reinigungsarbeiten ist grundsätzlich
eingewiesenes Fachpersonal einzusetzen, d. h.
Fachkräfte für Glasreinigung, Edelstahlreinigung, etc.
Die Räume sind - wenn möglich - nach der Reinigung zu
verschließen um eine nachträgliche Verschmutzung zu
verhindern. Die entsprechenden Schlüssel werden von der
Bauleitung vor Ort ausgegeben und sind nach Beendigung
der Arbeiten umgehend wieder zurückzugeben.

### Gewerk 01 Baugrobreinigung

*Hinweis*
Sämtlicher noch im Bauwerk befindlicher Bauschutt,
Verpackungsmüll, Restmaterial usw. ist aufzunehmen und
fachgerecht zu entsorgen. Pappe und /oder Folien, zum
Schutz von Flächen sind vorsichtig zu demontieren und
fachgerecht zu entsorgen. Die frischen Oberflächen
dürfen nicht mit Besen gereinigt werden, Staubfreiheit
ist nur durch saugen herzustellen.

- Verpackungsabfall, überschüssiges Baumaterial,
Baustellenabfäll, anfallendes Verpackungsmaterial
bleibt Eigentum des AN und ist, soweit möglich, dem
Dualen System zuzuführen oder auf andere Art
ordnungsgemäß zu entsorgen,

- Abfall sind getrennt zu sammeln und fachgerecht zu
entsorgen,

- die Zwischenlagerung auf dem Gelände darf nur nach
Genehmigung durch die Bauleitung und nur in
geschlossenen Containern, Behältern erfolgen,

- Gefüllte Container, Behälter sind ohne Aufforderung
und unverzüglich abzufahren.

**01.1 Baustelle von Bauschutt / Sperrmüll beräumen**
Baustelle von Bauschutt, Sperrmüll, Verpackungen,
Bauabfälle, Materialreste, Holzpaletten, alte
Schutzabdeckungen, Kleinteile, etc. beräumen,
das vorstehende Material auf-/absammeln, zum
Container/Behälter des AN transportieren und laden.

Zuordnung / Sortierung: AVV 170904
Ausführung auf besondere Anordnung des AG
Menge: 5,000 m³

**01.2 Demontage Schutzabdeckungen**
Vorsichtige Demontage von Schutzabdeckungen auf
Fußböden, Fensterbänke, usw. (Staubaufwirbelungen sind
zwingend zu vermeiden): bestehend aus Folien, Pappe,
Flies,
Abdeckungen transportieren, laden, einschl.
Zerkleinerung des Abfalls, in Behälter des AN sammeln,

Abrechnung nach tatsächlichem Aufmass zu
Reinigungsbeginn
Menge: 750,000 m²

### Gewerk 02 Feinreinigung Fassaden und Gebäudeaussenflächen

**02.1 Feinreinigung Fensterflächen und Türelemente, beidseitig,**
Feinreinigung von Fensterflächen und  Fassadentüren
als Einzel und Doppeltüren
Glasflächen beidseitig (Innen- und aussenseitig)
reinigen,
Ausführung einschließlich Reinigung der Profile aus
Aluminium (Innen- und aussenseitig), Türausstattungen,
Fensterbänke innen (Material Holz, geölt), außen
Naturstein dunkel, porig und Absturzsicherungen aus
Stahl
Anordnung der Fenster und Türen gemäß beiliegender
Ansichten.

Abrechnung
Reinigung beidseitig, Abrechung einseitig gemessen nach
einfacher Ansichtsfläche

Die Fenster- und Rahmenflächen mit Verschlussmechanik
sind zusätzlich abzusaugen,
Verhärtete Verschmutzungen sind vorsichtig mit warmem
Wasser anzuweichen und vorsichtig zu entfernen.
Alle Flächen sind feucht zu reinigen, und schlierenfrei
zu trocknen.
Menge: 220,000 m²

**02.2 Reinigung Flachdach Dachflächenfenster**
4 Stück 1,2m x 1,2m
1 Stück 1,2m x 1,5m
Menge: 5,000 Stk

**02.3 Feinreinigung Terrassen, Rampen, Podeste, Sockel**
Terrassen gesamt ca.: 70 m² (6,00x7,00m)
Rampen gesamt: ca.: 40 m² (ca. 1,50x25,00m)
Podeste gesamt: ca:  15 m²
Sockel: ca.: 60 m² (2,86x21,36m)
Menge: 1,000 psch

**02.4 Reinigung Bodenbelag Keramische Fliesen Terrasse**
Menge: 70,000 m²

**02.5 Reinigung Außentreppe inclusive Geländer**
2 Stufen
0,70x5,95m

2 Geländer jeweils 5,00m
Menge: 1,000 psch

### Gewerk 03 Baufeinreinigung, Innen

*Hinweis*
Feinreinigung von kompletten Räumen und Elementen zur
Bauübergabe des Gebäudes.

Feinreinigung bedeutet:
- staubfrei, nur saugen, nicht fegen
- alle Flächen sind feucht zu reinigen und
schlierenfrei zu trocknen,
- wasserfleckenfrei reinigen und Trockenwischen
- Fachgerechte Beseitigung von Flecken, soweit dies
nach dem Stand der Technik durchführbar ist
- Fachgerechte Beseitigung von Schutzfolien,
Markierungen, Etiketten, etc.
- Behandeln mit einem auf die Oberfläche abgestimmten
Pflegemittel,
- Beschädigungen auf Oberflächen ist zu vermeiden!

einschl. der erforderlichen Leitern, Materialien und
Geräte

**03.1 Baufeinreinigung Böden, Innenbelag, Kautschukflächen**
Fachgerechtes Reinigen von Böden im Innenbereich, Belag
Kautschuk einschl. Sockelleisten,
Staubaufwirbelungen vermeiden, anfallende Stoffe im
Behälter des AN sammeln.
Menge: 400,000 m²

**03.2 Baufeinreinigung Böden, Innenbelag, Bodenfliesen**
Fachgerechtes Reinigen von Böden im Innenbereich, Belag
Bodenfliesen, Keramik
Staubaufwirbelungen vermeiden, anfallende Stoffe im
Behälter des AN sammeln.
Menge: 50,000 m²

**03.3 Baufeinreinigung Wände, Wandfliesen**
Wandfliesen in WC-Anlagen H: bis ca. 226cm
WC
einschl. Kleinflächen
Fliesenspiegel hinter Waschtischen
Menge: 80,000 m²

**03.4 Baufeinreinigung Böden, Innenbelag, Betonwerksteinplatten**
Fachgerechtes Reinigen von Böden im Innenbereich, Belag
Betonwerksteinplatten einschl. Sockel,
Staubaufwirbelungen vermeiden, anfallende Stoffe im
Behälter des AN sammeln.
Menge: 300,000 m²

**03.5 Feinreinigung Technikräume**
- Reinigungsart Saugen Wischen in technikfreien
Bereichen nach Angaben der Bauleitung
Menge: 20,000 m²

### Gewerk 04 Feinreinigung Einbauten und Ausstattungen

*Hinweis*
Feinreinigung von Einbauten und Ausstattungen zur
Bauübergabe des Gebäudes.

Feinreinigung bedeutet:
- staubfrei
- schlierenfrei
- wasserfleckenfrei reinigen
- fachgerechte Beseitigung von Flecken, soweit dies
nach dem Stand der Technik durchführbar ist
- fachgerechte Beseitigung von Schutzfolien,
Markierungen, Etiketten, etc.
- Behandeln/Reinigen mit einem auf die Oberfläche
abgestimmten Pflegemittel,
- Vermeidung von Beschädigungen auf Oberflächen wie
Kratzer während der Reinigung.

Leistungsumfang:
- Das Reinigen der Einbauten und Ausstattungen
beinhaltet grundsätzlich das Reinigen sämtlicher
Oberflächen einschließlich Rahmenflächen und
Ausstattungen.
- Verpackungsmaterial, Abfall und Restmaterial ist zu
beseitigen.
- Das Reinigen von Innen-Fenster- und Türflächen
einschließlich Rahmenflächen,
Fensterbänke und Ausstattungen
- Das Reinigen von Keramik (WC, Waschtische) und
Spiegel
- Das Reinigen von Einbaumöbel, einschl.
Küchenausstattung
- Das Reinigen von Akustik Wandabsorber
- Das Reinigen aller Art von Schalter, o. anderen
Anbauten an Wänden,
- Das Reinigen von Deckenleuchten,
- Das Reinigen von Wandleuchten,
- Besondere Einbauten und Ausstattungen gemäß Kurztext
sind einzurechnen.

**04.1 Baufeinreinigung Akustik-Wandabsorber**
Akustikflächen in Form von Holzlamellen mit
hinterlegtem Absorber, Oberflächen lackiert, an Wänden
montiert, fachgerecht allseitig reinigen
(Staubentstehung vermeiden)
Menge: 80,000 m2

**04.2 Baufeinreinigung Faltwände**
2 Faltwände: a 8,55m x 3,50m
Menge: 60,000 m2

**04.3 Baufeinreinigung Sanitäranlagen**
Feinreinigung sämtlicher Sanitärräume und Waschbecken
bestehend aus Sanitärobjekten:

- WC´s, 7 Stück
- Pissoir, 2 Stück
- Waschbecken, 5 Stück
- WC-Trennwände
- sämtliche Einbauteile wie Handtuch- und
Seifenspender, Betätigungsschalter, Konsolen, Spiegel,
Armaturen
Menge: 1,000 Psch

**04.4 Baufeinreinigung Teeküche**
bestehend aus Edelstahlelementen und Schränken
Grundfläche ca. 11m²

Herd/Küchenunterschrank 0,60m,
Geschirrspüler 0,60m,
Kühlschrank
Spüle 1,20m,
4 Unterschränke
Hängeschränk 1,20m,
Hängeregal 0,90m,
Hängeschrank 0,90m,
Regal 0,30m,
Hochschrank mit Mikrowelle 0,90m,
Schubladenunterschrank 0,60m,
Schubladenunterschrank 1,20m.
Menge: 1,000 psch

**04.5 Zulage zur Vorposition**
Möbelkomplett reinigen bis Tiefe 0,60m
Abrechnung nach m² Frontfläche
Menge: 10,000 m²

*Hinweis*
Mit den nachfolgenden Positionen ist die vollflächige
Reinigung der Holz-Glas-Türelemente, HPL beschichtete
Raumtüren und Festverglaste Innen-Fensterelemente
abzurechnen.

Reinigung beidseitig, Abrechung einseitig gemessen nach
einfacher Ansichtsfläche

**04.6 Feinreinigung Türen 1-Flügel**
Beidseitige Feinreinigung von Innen-Türelementen
inklusive sämtlicher, in den Türen integrierter
Einbauteile, Zargen usw.
Menge: 22,000 St

**04.7 Feinreinigung Türen 2-Flügel**
Beidseitige Feinreinigung von Innen-Türelementen
inklusive sämtlicher, in den Türen integrierter
Einbauteile, Zargen usw.
Menge: 9,000 St

*Hinweis*
Mit den nachfolgenden Positionen ist die vollflächige
Reinigung alle Ausstattungsteile abzurechnen. Die
Reinigung muss unter Beachtung der besonderen
Empfindlichkeit der Materialien erfolgen. Bei
stromführenden Bauteilen sind eventuell besondere
Schutzmassnahmen zu beachten.

**04.8 Reinigung Leuchten**
Fachgerechtes reinigen von Decken- und Wandleuchten
leuchten, Brandmelder, An- und Einbauten mit
Abdeckungen

Deckenhöhe: bis 3,5m
Menge: 116,000 Stk

**04.9 Reinigung Schalter Steckdosen usw.**
im Gesamtengebäude alle an den Wänden montierte
Schalter, Steckdosen, Schilder usw. fachgerecht
reinigen
Menge: 1,000 Psch

### Gewerk 05 Nachreinigung

*Hinweis*
Nachfolgende Positionen dienen nur zur Abrechnung von
zusätzlichen Nachreinigungsarbeiten von bereits durch
die Bauleitung abgenommenen Flächen und Räumen infolge
von nachträglicher Verschmutzung durch Dritte.
Die Ausführung erfolgt grundsätzlich nur auf Anweisung
des Auftraggebers!

**05.1 Nachreinigung Fliesen/Betonwerksteinflächen feucht wischen**
Menge: 1,000 Stk

**05.2 Nachreinigung Wandfliesen**
Menge: 1,000 Stk

**05.3 Nachreinigung Kautschuk feucht wischen**
Menge: 1,000 Stk

**05.4 Nachreinigen von Ausstattungen**
Reinigung von Keramik, Möbelteile usw.
Menge: 1,000 Stk

### Gewerk 06 Stundenlöhne

**06.1 Glasreiniger**
Stundensatz Glasreiniger
nur nach Absprache mit dem AG!
Menge: 1,000 h

**06.2 Reinigungshelfer**
Stundensatz Reinigungshelfer
nur nach Absprache mit dem AG!
Menge: 1,000 h

**06.3 Reinigungsfachkraft**
Stundensatz Reinigungsfachkraft,
nur nach Absprache mit dem AG!
Menge: 1,000 h

USt %: 19,00
